# Sportschule Steinbach Haus 2
Angebotsaufforderung (GAEB 90, DA83)
DV-Nummer: 2020-04
Währung: EUR
Auftraggeber: Südbadische Sportschule Steinbach

## Zusätzlicher Text
PROJEKTBESCHREIBUNG

Sportschule Steinbach
Umbau und Sanierung Bettenhaus 2

Die Sportschule Steinbach plant den Umbau und die Sanierung vom
Bettenhaus 2, einem dreigeschossigen
Gebäude mit zentral gelegenen Haupttreppenhaus.
Im 2.OG werden vier bestehende Zimmer zu Rollstuhl gerechten Zimmern
umgebaut, die Wände werden
versetzt und die Bäder neu errichtet.
In 12 weiteren Zimmern werden die Bäder mit neuer Sanitär-
Installation und Lüftern erneuert.
In den Zimmern werden Boden-, Wand- und Deckenflächen erneuert, neue
Türen werden eingebaut.
Die Elektroinstallation wird in Zimmern und Bädern erneuert und neue
Beleuchtung eingebaut.
Alle Räume erhalten eine neue Möblierung.
Im Flur wird ein Zimmer für den Studienleiter errichtet mit neuem Bad.
Die Flure erhalten einen neuen Bodenbelag, Wand- und Deckenanstrich.
Im 1.OG werden in 7 Zimmern die Bäder mit neuer Sanitär-Installation
und Lüftern erneuert.
In den Zimmern werden Boden-, Wand- und Deckenflächen erneuert, die
Türen werden erneuert.
Die Flure erhalten einen neuen Wand- und Deckenanstrich, teilweise
wird der Boden erneuert.
Die Elektroinstallation wird in Zimmern und Bädern erneuert und neue
Beleuchtung installiert.
Alle Räume erhalten eine neue Möblierung.
Ein Behinderten-WC wird in einem bestehenden Lagerraum eingebaut.
Im Schwimmbadbereich wird eine neue Lehrerumkleide errichtet.
Im EG werden in Teilbereichen die Böden aufbereitet und die Wände und
Decken gestrichen.
Bestehende Lagerräume werden renoviert.
Die Sanitärleitungen aus dem 1.OG werden über der Decke im EG
teilweise angeschlossen.
Hierfür werden in Teilbereichen die Gipskartondecken demontiert und
später wieder montiert.
Im KG werden neue Brandschutztüren eingebaut.
Ein Unterfluraufzug wird eingebaut, mit dem Lasten vom EG ins KG
befördert werden können.
Zum Aufzug wird ein neuer gepflasteter Fussweg errichtet.
Das Treppenhaus erhält einen neuen Anstrich, die Bodenbeläge werden
aufbereitet, eine neue Beleuchtung
wird installiert.
Alle Zimmer werden mit Rauchmeldern ausgestattet, die
Brandmeldeanlage wird erweitert
und auf die Feuerwehr aufgeschaltet, die Sicherheitsbeleuchtung wird
ergänzt.
Die bestehende Aufzugsanlage am Treppenhaus wird saniert und
behindertengerechte Aufzugskabinen
eingebaut.
Lagerflächen für Material werden entlang der Südseite am Gebäude
bereitgestellt.
Materialanlieferungen sind mit der Bauleitung abzustimmen.
Baustellen-WC´s mit Waschbecken werden bauseits bereit gestellt.
Auf Grund der Covid-19-Situation sind die derzeit gültigen Hygiene-
und Gesundheitsschutzmassnahmen im
räumlichen Kontext zur Baustelle einzuhalten.
Im Zugangsbereich zur Baustelle, im EG und im Treppenhaus sind Masken
zu tragen.

## Heizungs- und Lüftungsarbeiten
Datum: 16.12.15

### Bereich 1 Heizungstechnik

*Hinweis*
Hinweis zur Ausführung

Normen
Es sind Arbeiten an Heizungsanlagen nach DIN 18380
auszuführen.

Das Gebäude hat eine zentrale Heizungsanlage
mit Gas-BHKW und Gas-Spitzenlastkessel im Bestand

Die Warmwasserbereitung (Bestand) erfolgt
über Pufferspeicher mit Frischwasserstationen.

An der Wärmeerzeugung und Warmwasserbereitung
werden keine Eingriffe vorgenommen.

Der Leistungsumfang der Heizungsarbeiten beihnhaltet
den Umbau von Bestandsheizkörper, welche sich durch die
neue Raumaufteilungen ergeben.

Die entsprechendenVorschriften zur Unfallverhütung und
für eventuell durchzuführende
Schweißarbeiten sind unbedingt einzuhalten.
Insbesondere sind die Richtlinien für den
Brandschutzbei Schweiß-, Löt- und
Trennschleifverfahren vom VDS, Form 2008, 3/80 zu
beachten.
Eine entsprechende Belehrung des Montagepersonals ist
vor Montagebeginn durchzuführen.

Lagerung
Die Lagerung von Material oder von Werkzeug muß mit der
Bauleitung abgestimmt werden.
Im Gebäude können nur bedingt
Lagerflächen zur Verfügung
gestellt werden.

Schuttbeseitigung
Sämtlicher anfallender Schutt und Demontagematerialien
werden grundsätzlichdurch den AN entsorgt.

Elektrische Freischaltung
Für alle Positionen, wenn nicht explizit etwas anderes
in der jeweiligenPosition beschrieben ist,
erfolgt die elektrische Freischaltung und die Demontage
der elektrischenLeitungen bauseits.

Elektroanschlüsse
Die elektrischen Installationen zwischen den
Schaltschränken, den elektrischenVerbrauchern und
externen Schalt-, Regel-, und Steuergeräten sämtlicher
Sanitär-, Heizungs- undLüftungstechnischer Anlagen
erfolgt durch die Firma für
Gebäudeautomation bzw.Elektroinstallationsfirma.

Zum Leistungsumfang des Auftragnehmers gehören:
- Beistellung der erforderlichen Unterlagen und Angaben
 für die GewerkeGebäudeautomation bzw.
Elektrotechnik. Hierzu gehören Kabelzuglisten mit
Typenbezeichnung, Querschnittund Adernzahl
sowie Grundrisspläne mit Standortangabe aller vom
Auftragnehmer geliefertenelektrischen Geräte.
Diese Angaben sind rechtzeitig der Elektrofirma und der
 Bauleitung zu übergeben, d.h. bei
Montagebeginn oder bei vorhergegangenen Besprechungen
mit dem AuftragnehmerElektrotechnik.
- Absetzen, Einführen und Auflegen bzw. Anklemmen der
bauseits herangeführtenKabel und
Leitungen an sämtliche durch den Auftragnehmer
gelieferten und montiertenGeräte mit
elektrischen Anschlüssen.
- Auflegungen am Schaltschrank erfolgt bauseits durch
das Gewerk Elektrotechnik.

Desweiteren gelten die Angaben in den technischen
Vorbemerkungen.

Die oben aufgeführten Arbeiten sind in die jeweiligen
Positionen miteinzukalkulieren und werden
dem Auftragnehmer nicht gesondert vergütet, wenn keine
seperate LV-Positionvorhanden ist.

Die Montagezeichnungen sind durch den Aufragnehmer vor
Montagebeginne in 2-fach zur Genehmigung an den
Bauherrn einzureichen.

*Hinweis*
Hinweis zur Produktangabe
Enthalten Teilleistungen (Positionen) eine vom AG
vorgenommene Produktangabe(Fabrikat/Typ)
mit dem Zusatz "oder gleichwertiger Art" und wird vom
Bieter eine Produktangabeverlangt, so ist
das Fabrikat und die genaue Typenbezeichnung auch dann
anzugeben, wenn derBieter das
vorgegebene Fabrikat/Type anbieten will.
Fehlt diese Angabe, ist das Angebot unvollständig und
kann ausgeschlossenwerden. Gleiches gilt,
wenn ein Bieter auch im Falle einer gleichwertigen
anderen Fabrikatsangabe dieweitere
Produktangabe "Type" nicht benennt.

*Hinweis*
Technische Spezifikationen

Soweit im Leistungsverzeichnis auf Technische
Spezifikationen (z.B. nationaleNormen, mit denen
europäische Normen umgesetzt werden, europäische
technische Zulassungen,gemeinsame
technische Spezifikationen, internationale Normen)
Bezug genommen wird, werdenauch ohne den
ausdrücklichen Zusatz "oder gleichwertig", immer
gleichwertige Technische Spezifikationen in
Bezug genommen.

#### Abschnitt 1.1 Heizkörper mit Zubehör

*Hinweis*
Beschreibung Heizkörper und Zubehör

Die Heizkörper werden mittels Konsolen an die Wand
geschraubt.
Sämtliche Befestigungsmaterialien sind in die
Einheitspreise miteinzukalkulieren.

**1.1.1 Röhrenradiator 1000/600**
Röhrenradiator 1000/600

2-Säuler in Gliederbauweise mit vertikalen
Präzisionsrundrohren und Kopfstück vollständig
verschweißt. Die einzelnen Glieder zu fertigen Blöcken
zusammengeschweißt, einschließlich Stopfen und
Anschlüssen, Folienverpackung als Montageschutz,
Einbrennfertiglackierung in RAL 9016.

Max Betriebsdruck:  10 bar
Bauhöhe:  600 mm
Baulänge:  1000 mm
Bautiefe:  62 mm
Sektoren:  22 St

nur liefern

Fabrikat:  Zehnder Charleston
Typ :  2060

oder gleichwertig

Fabrikat:

Typ:  ' ... '

' ... '
Menge: 5,000 St

**1.1.2 Röhrenradiator 1200/600**
Röhrenradiator 1200/600

2-Säuler in Gliederbauweise mit vertikalen
Präzisionsrundrohren und Kopfstück vollständig
verschweißt. Die einzelnen Glieder zu fertigen Blöcken
zusammengeschweißt, einschließlich Stopfen und
Anschlüssen, Folienverpackung als Montageschutz,
Einbrennfertiglackierung in RAL 9016.

Max Betriebsdruck:  10 bar
Bauhöhe:  600 mm
Baulänge:  1200 mm
Bautiefe:  62 mm
Sektoren:  26 St

nur liefern

Fabrikat:  Zehnder Charleston
Typ :  2060

oder gleichwertig

Fabrikat:

Typ:  ' ... '

' ... '
Menge: 10,000 St

**1.1.3 Röhrenradiator 1500/600**
Röhrenradiator 1200/600

2-Säuler in Gliederbauweise mit vertikalen
Präzisionsrundrohren und Kopfstück vollständig
verschweißt. Die einzelnen Glieder zu fertigen Blöcken
zusammengeschweißt, einschließlich Stopfen und
Anschlüssen, Folienverpackung als Montageschutz,
Einbrennfertiglackierung in RAL 9016.

Max Betriebsdruck:  10 bar
Bauhöhe:  600 mm
Baulänge:  1500 mm
Bautiefe:  62 mm
Sektoren:  34 St

nur liefern

Fabrikat:  Zehnder Charleston
Typ :  2060

oder gleichwertig

Fabrikat:

Typ:  ' ... '

' ... '
Menge: 2,000 St

**1.1.4 Wandkonsolen 23-39 Sektoren**
Wandkonsolen,

passend zu angebotenem Röhrenradiator als Set,
bestehend aus drei Schienen mit HK Halterungen,
Farbton RAL 9016

für Röhrenradiadoren 23-39 Sektoren Bauhöhe 485-679 mm

liefern und montieren

Fabrikat:  Zehnder
Typ:  SMB 50 3er Set

oder gleichwertig

Fabrikat:

Typ:  ' ... '

' ... '
Menge: 17,000 St

**1.1.5 Heizkörper Entlüftungsventil 1/2"**
·Heizkörper Entlüftungsventil 1/2"

aus Messing vernickelt, mit Steckschlüsselbedienung
einschließlich 2 Steckschlüsseln für die Gesamtanlage.
Menge: 17,000 St

**1.1.6 Ventilgehäuse 1/2"**
Ventilgehäuse 1/2"

mit Gewindeanschluss, aus Messing vernickelt,
Stopfbuchse ohne Anlagenentleerung auswechselbar, PN
10 mit Feinstvoreinstellung für PWW Anlagen.

In Durchgangs- oder Eckform oder seitlchem Anschluss

liefern und montieren

Fabrikat:  Danfoss
Typ:  RA-UN

oder gleichwertig

Fabrikat:

Typ:  ' ... '

' ... '
Menge: 28,000 St

**1.1.7 Rücklaufverschraubung 1/2"**
Rücklaufverschraubung 1/2"

absperrbar, regulierbar, mit Anschlussmöglichkeit an
Entleerungsarmatur, Durchgangs- oder Eckform

liefern und montieren

Fabrikat:  Danfoss
Typ:  RLV

oder gleichwertig

Fabrikat:

Typ:  ' ... '

' ... '
Menge: 28,000 St

**1.1.8 Thermostatkopf mit festem Fühler**
Fühlerelement

mit Schnappbefestigung, begrenz- oder blockierber,
Temperaturbereich 8-28 °C, mit Nullabsperrung

Ausführung: weiß mit Nullstellung

liefern und montieren

Fabrikat:  Danfoss
Typ:  RAW-5110

oder gleichwertig

Fabrikat:

Typ:  ' ... '

' ... '
Menge: 28,000 St

**1.1.9 Badheizkörper 180/50 wassergeführt**
Badheizkörper 180/50 wassergeführt

Badheizkörper Zehnder Zeno
lackiert weiß, RAL 9016
inkl. Wand-Konsolen

Fabrikat:  Zehnder
Typ:  Zeno ZN 150-60
H/L:  1.508/600 mm
Leistung:  609 Watt bei 70/55/24

inkl. Konsolen, Thermostatventil und
Thermostatkopf sowie Zubehör

oder gleichwertig

Fabrikat:

' ... '

Typ:

' ... '
Menge: 2,000 Stck

**1.1.10 Badheizkörper mit el. Heizpatrone 120-50**
Badheizkörper mit el. Heizpatrone 120-50

Badheizkörper Zehnder Zeno mit elektrischer Heizpatrone
lackiert weiß, RAL 9016
inkl. Wand-Konsolen

Fabrikat:  Zehnder
Typ:  Zeno ZNE120-50DD
H/L:  1304/500 mm
Leistung:  500 Watt

Standard-Lieferumfang Elektrobetrieb DBM 500
- Pulver-Beschichtung nach DIN 55900, RAL 9016
- Gefüllt mit nicht brennbarer Flüssigkeit
(frostsicher bis -20°C)
- Mit eingebauter Elektro-Heizpatrone DBM 900
- Modell DBM 500
- Nennleistung: 500 Watt
- Einbaulänge: max. 63 cm
- Spritzwassergeschützt, IP 44 für Netzspannung 230
Volt ± 10 %
- mit Einschraubgewinde G 1/2" und 3-adrigem Anschlussk
abel 1,2 m lang
- mit Schukostecker und Montageschlüssel
- Trockenlaufschutz gegen Betrieb ohne ausreichende
Füllmenge
- mit Drehknopf zur Auswahl der Betriebsarten, manuell
wählbare  Betriebsarten:
- Mediumtemperatur 70°C
- Mediumtemperatur 40°C
- Timer mit automatischer Abschaltung nach 2 h
- Aus

Montagezubehör  im Farbton des Wärmekörpers

oder gleichwertig

Fabrikat:

' ... '

Typ:

' ... '
Menge: 18,000 Stck

**1.1.11 Badheizkörper mit el. Heizpatrone 180/60**
Badheizkörper mit el. Heizpatrone 180/60

Badheizkörper Zehnder Zeno mit elektrischer Heizpatrone
lackiert weiß, RAL 9016
inkl. Wand-Konsolen

Fabrikat:  Zehnder
Typ:  Zeno ZNE170-60DD
H/L:  1808/600 mm
Leistung:  900 Watt

Standard-Lieferumfang Elektrobetrieb DBM 900
- Pulver-Beschichtung nach DIN 55900, RAL 9016
- Gefüllt mit nicht brennbarer Flüssigkeit
(frostsicher bis -20°C)
- Mit eingebauter Elektro-Heizpatrone DBM 900
- Modell DBM 900
- Nennleistung: 900 Watt
- Einbaulänge: max. 63 cm
- Spritzwassergeschützt, IP 44 für Netzspannung 230
Volt ± 10 %
- mit Einschraubgewinde G 1/2" und 3-adrigem Anschlussk
abel 1,2 m lang
- mit Schukostecker und Montageschlüssel
- Trockenlaufschutz gegen Betrieb ohne ausreichende
Füllmenge
- mit Drehknopf zur Auswahl der Betriebsarten, manuell
wählbare  Betriebsarten:
- Mediumtemperatur 70°C
- Mediumtemperatur 40°C
- Timer mit automatischer Abschaltung nach 2 h
- Aus

Montagezubehör  im Farbton des Wärmekörpers

oder gleichwertig

Fabrikat:

' ... '

Typ:

' ... '
Menge: 6,000 Stck

**1.1.12 Anpassung Heizungsleitung**
Anpassung Heizungsleitung

Die Vor- und Rücklaufleitung (Schwarzrohr)
müssen gekürzt oder verlängert werden.
Die Bestandsleitung muss so vorbereitet werden,
dass das Thermostatventil bzw. die
Rücklaufverschraubung
ohne Formstücke mit den Heizungsleitungen verbunden
werden können.
Das Schneiden von Gewinden bzw. das Liefern und
Einbauen  einer Muffe/Übergang für Vor- bzw. Rücklauf
sind in
den Einheitspreis einzukalkulieren.

Diese Position benhaltet Vor- und Rücklauf!
Menge: 17,000 St

**1.1.13 Anschlussarbeiten**
Vorstehend beschriebene Heizflächen ins Gebäude
transportieren, an Wandkonsolen befestigen, mit den
Rohrleitungen verbinden und befüllen.
Menge: 17,000 St

**1.1.14 Ausbauen und wieder einbauen**
Ausbauen und wieder einbauen

der Heizflächen. Entleeren und Wiederbefüllen,
schützen der Heizkörperanschlüsse gegen Verschmutzung,
sicheres Verschließen der Anschlüsse durch
eingedichtete Gewindekappen, bei teilweiser Entleerung
der Anlage.
Menge: 28,000 St

**1.1.15 Demontage Heizkörper zur Entsorgung**
··Demontage Heizkörper zur Entsorgung

Die Heizkörper befinden sich in den Zimmern und in den
Fluren und sind frei zugänglich.

Der Umfang ist vor Beginn der Demontagearbeiten mit
der Bauleitung und dem technischen Personal vor Ort
abzustimmen.

Vor Beginn der Demontage ist das Heizungsnetz in
diesen Bereichen zu entleeren. Dabei sind die
allgemein anerkannten Regeln der Technik einzuhalten.

Folgende Heizflächen sind zu demontieren und zu
entsorgen.

In den Räumen:
·  219, 231- 234, 230 (6 Stück 2-Säuler, BxH 1200x600,
22 Sektoren)
·  220 + 229 (2 Stück Rippen-/Gliederheizkörper, BxH
2500x600, 40 Rippen)
·  221 - 228 (8 Stück Rippen-/Gliederheizkörper, BxH
1500x600, 24 Rippen)

Die Demontage der wieder zu verwendenden
Röhrenheizkörper ist in separater Position beschrieben.

Alle Bauteile müssen vor Ort abgebaut und über den
beschriebenen Transportweg aus dem Gebäude gebracht
werden. Alle Bauteile sind einer fachgerechten
Entsorgung zuzuführen. Entsprechende
Entsorgungsnachweise sind auf Verlangen vorzulegen.
Menge: 1,000 psch

**1.1.16 Demontage Bestandsheizkörper zur Wiedermontage**
·Demontage Bestandsheizkörper zur Wiedermontage

In den Räumen:
·  212 - 218 (7 Stück geschlossener Plattenheizkörper,
BxH 2500x600)
·  Flur 1.OG (4 Stück geschlossener Plattenheizkörper,
BxH 3000x600)

befinden sich die beschriebenen Heizkörper. Diese sind
sorgfältig zu entleeren und zu demontieren. RLV, TV,
Fühlerelement sowie Entleerung / Entlüftung sind zu
entfernen und zu entsorgen. Der HK ist im Umkreis bis
zu 10KM zu einem Maler Lackierer (Lackierung nicht
Bestandteil dieses Auftrages) zu verbringen. Ebenso
Abholung nach Lackierung.

Der Anbau der neuen Komponenten sowie die
Anschlussarbeiten sind in separater Position enthalten.

Die Position versteht sich als Pauschalposition für
alle Heizkörper.

Vorstehend beschriebene Heizflächen ins Gebäude
transportieren, aufstellen und mit den Rohrleitungen
verbinden.
Menge: 1,000 psch

#### Abschnitt 1.2 Rohrleitungen mit Zubehör

*Hinweis*
Rohrleitungen allgemein

1. Die Rohrleitungen sind einwandfrei zu
befestigen. Für die Befestigung sind nur
korrosionsgeschützte Materialien zu
verwenden.

2. In die Verteilungsleitungen dürfen keine
Winkel eingebaut werden, hierfür sind
Bogen zu verwenden.

3. Rohrverlängerungen aus Messing oder
Temperguß, die bei der Fertigmontage
eingebaut werden, sind mit dem Fittingszuschlag abgegolten. Eine zusätzliche
Vergütung erfolgt nicht.

Rohrleitungen einschließlich Zubehör mit
körperschalldämmenden Befestigungsmaterial wie Rohrschellen, Federaufhängung
und  dergleichen einschließlich Schweiß-,
Dichtungs- und Verbindungsmaterial, Manschetten Profilträgerschienen soweit
erforderlich.

Schalldämmende Isolierung für Wand- und
Deckendurchführungen sind in den Einheitspreisen mit zu berücksichtigen.

Ein Zuschlag für Form- und Verbindungsstücke aller Art, wie Bogen, Abzweige,
Reduzierungen, Verlängerungen, Verschraubungen und sonstige Verbindungen
und Übergänge auf andere Rohrmaterialien
und Rohrleitungen, Dichtungsmaterial usw.
wird nicht gesondert vergütet und ist mit dem
Rohrpreis abgegolten.

Komplett liefern und betriebsfertig montieren
einschl. Gerüstkosten wie folgt:

**1.2.1 C-Stahlrohr 18 x 1,2 mm**
C-Stahlrohr 18 x 1,2 mm

Stahlsystemrohr nach DIN EN 10305 geschweißte
dünnwandige Systemstahlrohre aus unlegiertem Stahl E
195 (RSt 24-2) mit Werkstoff Nr. 1.0034, versehen mit
einer weißen
 Grundierung und einer Kunststoffummantelung aus
cremeweißem Polypropylen als Korrosionsschutz.

Fabrikat:  Geberit
Typ:  Mapress C-Stahl

oder gleichwertig

Fabrikat:

' ... '
Typ:

' ... '

liefern und montieren in den Abmessungen:

18 x 1,2 mm
Menge: 30,000 m

**1.2.2 C-Stahlrohr 22 x 1,2 mm**
C-Stahlrohr 22 x 1,2 mm

Stahlsystemrohr nach DIN EN 10305 geschweißte
dünnwandige Systemstahlrohre aus unlegiertem Stahl E
195 (RSt 24-2) mit Werkstoff Nr. 1.0034, versehen mit
einer weißen
 Grundierung und einer Kunststoffummantelung aus
cremeweißem Polypropylen als Korrosionsschutz.

Fabrikat:  Geberit
Typ:  Mapress C-Stahl

oder gleichwertig

Fabrikat:

' ... '
Typ:

' ... '

liefern und montieren in den Abmessungen:

22 x 1,2 mm
Menge: 4,000 m

**1.2.3 Übergangsstück 18 x 1/2"**
Übergangsstück mit Außengewinde oder Innengewinde

18 x 1/2"
Menge: 16,000 St

**1.2.4 Übergangsstück 22 x 3/4"**
Übergangsstück mit Außengewinde oder Innengewinde

22 x 3/4"
Menge: 4,000 St

**1.2.5 Bogen C-Stahl 18**
Bogen C-Stahl 18
in unterschiedlichen Winkelgraden 18
Menge: 32,000 St

**1.2.6 Bogen C-Stahl 22**
Bogen C-Stahl 22
in unterschiedlichen Winkelgraden 22
Menge: 12,000 St

#### Abschnitt 1.3 Sonstige Leistungen

**1.3.1 Anschluß an Stahlrohr schwarz**
·Anschluß an Stahlrohr schwarz

Herstellung eines Überganges von Stahlrohr
DN 15-18 an C Stahl DN 15-18

Vor- und Rücklauf werden als je ein Stück gewertet.
Menge: 16,000 St

**1.3.2 Rückbau Anschluss Stahlrohr schwarz**
·Rückbau Anschluss Stahlrohr schwarz

Im Gebäudebereich, der nicht abgebrochen wird, müssen
Heizkörperanschlussleitungen teilweise zurück gebaut
werden.

Es handelt sich um Leitungen in Stahlrohr schwarz DN
15.

Die Positionen beinhaltet:
· Freilegen der Leitung
· Abtrennen und Verschließen Abgang
· Dämmung freigelegtes Rohrstück

Vor- und Rücklauf werden als je ein Stück gewertet.
Menge: 2,000 St

**1.3.3 Trennen einer Heizungsleitung DN 15**
Trennen einer Heizungsleitung DN 15
Material Schwarzrohr DN 15
und Vorbereitung für den
Anschluss einer neuen Leitung
mit Pressfittingsystem
Menge: 36,000 Stck

**1.3.4 Trennen einer Heizungsleitung DN 20**
Trennen einer Heizungsleitung DN 20
Material Schwarzrohr DN 20
und Vorbereitung für den
Anschluss einer neuen Leitung
mit Pressfittingsystem
Menge: 8,000 Stck

**1.3.5 Verschließen einer Heizungsleitung DN 15**
Verschließen einer Heizungsleitung DN 15
Material Schwarzrohr DN 15
Freistemmen der Leitung in der Wand.
Trennen und Verschließen der Leitung.
Inkl. Kappe
Menge: 4,000 Stck

**1.3.6 Verschließen einer Heizungsleitung DN 20**
Verschließen einer Heizungsleitung DN 20
Material Schwarzrohr DN 20
Freistemmen der Leitung in der Wand.
Trennen und Verschließen der Leitung.
Inkl. Kappe
Menge: 6,000 Stck

**1.3.7 Entleeren bestehende Heizungsanlage**
Entleeren bestehende Heizungsanlage

Absperren der Heizungsleitung Vor- und Rücklauf im
Verteilerraum. Entleeren Heizungsleitungen nach
Absperrung als vorbereitende Maßnahme für den Einbau
der neuen Heizflächen.
Ableitung des Heizungswassers in vorhandenen Ablauf.
Menge: 1,000 psch

**1.3.8 Befüllen der Heizungsanlage**
Befüllen der Heizungsanlage

ab vorhandener Absperrung im Verteilerraum bis zu den
neu errichteten Heizflächen.
Mit enthärtetem und konditioniertem Heizungswasser
(Sauerstoffbindung) entsprechend der VDI-Richtlinie
2035.
Die für die Befüllung notwendigen
Betriebseinrichtungen wie Enthärtungsanlage,
Dosieranlagen, Mengenzähler, Füllein- richtungen usw.
sind auf Mietbasis beigestellt und müssen mit
eingerechnet werden.
Die notwendigen Chemikalien wie Salze und Dosiermittel
sind ebenfalls eingerechnet.
Menge: 1,000 psch

**1.3.9 Hydraulischer Abgleich Heizkörper**
Hydraulischer Abgleich
an den Heizkörpern mit neu eingebauten
Thermostatventilen.
Menge: 27,000 St

**1.3.10 Berechnung Hydraulischer Abgleich**
Berechnung Hydraulischer Abgleich

Berechnung und Dokumentation des hydraulischen
Abgleichs für die neu eingebauten Thermostatventile.
Menge: 1,000 psch

**1.3.11 Dokumentations- und Revisionsunterlagen**
Dokumentations- und Revisionsunterlagen

Anzahl:
2 fach

- Bedienungsanweisungen
- Wartungsanweisungen
- Ersatzteillisten
Menge: 1,000 psch

### Bereich 2 Lüftungsarbeiten

**Ausführungsbeschreibung 1 -**
*Ausführungsbeschreibung*
Ausführungsbeschreibung

Bei der Baumaßnahme handelt es sich um den
Einbau von Lüftungsleitungen mit Abluftventilen,
als Erneuerung für eine Bestandsanlage.

1. Anlagenbeschreibung:

1.1 Allgemein
Im Speicher befindet sich eine Bestandsabluftanlage.

Die vorhandenen Luftleitungen und Tellerventile werden
entfernt und neu verlegt.

1.2 Projekteinsicht
Nach Absprache ist eine Besichtigung der Baustelle vor
Angebotsabgabe möglich.

2. Montageplanung

2.1 Transportwege
Es sind ausreichend Transportwege vorhanden, die
Prüfung
obliegt dem Auftragnehmer.

2.2 Ausführungspersonal
Die Anlage ist sorgfältig und fachgerecht auszuführen,
sämtliche Arbeiten müssen von qualifizierten
Fachkräften
ausgeführt werden.

2.3 Montageüberwachung
Die Ausführungsarbeiten hat ein entsprechend
qualifizierter
Techniker oder Meister des Auftragnehmers zu leiten und
ständig zu überwachen, sein Name ist vor Beginn der
Arbeiten
schriftlich der Bauleitung mitzuteilen.

2.4 Baustellenreinigung
Der Auftragnehmer ist verpflichtet, auf der Baustelle
Ordnung zu
halten und diese aufzuräumen und zu säubern. Er hat
dafür zu
sorgen, dass die Baustelle nach Abschluss der Arbeiten
besenrein verlassen und der Abtransport von
Restmaterialien,
Abfällen und Schutt vorgenommen wird. Bei
Nichteinhaltung
dieses Punktes werden die erforderlichen Arbeiten auf
Kosten
des Auftragnehmers durchgeführt.

3. Aufmaß
Das Aufmaß erfolgt gemeinsam mit der Fachbauleitung.
Die
erforderlichen Aufmaßunterlagen sind vom Auftragnehmer
vorzubereiten. Den Aufmaßblättern ist eine
Aufmaßzusammenstellung in 2-facher Ausfertigung
beizulegen.

*Hinweis*
Hinweis zur Ausführung

Normen
Die nachfolgend aufgeführten Ausführungen zielen darauf
ab, eine den hygienischen Empfehlungen der VDI 6022
entsprechende, sowie energetisch optimierte
RLT-Anlage nach DINEN 13779 zu erstellen.
Die weitergehenden detaillierten
Anforderungen dieserbeiden Normen sind zu beachten.
Dazu sind die aufgeführten Luftleitungskomponenten
zu reinigen.
Die Reinigung ist vor Inbetriebnahme nachzuweisen.
Entsprechender Schutz der Bauteile gegen Verunreinigung
en
bei Baustellenlagerung und mit fortschreitender Montage
 durch
Verschließen der Öffnungen ist notwendig.

Materialien
Von den verwendeten Materialien dürfen keine Emissionen
gesundheitsgefährdender Stoffe ausgehen und diese dürfe
n
keine Nährböden für Mikroorganismen bieten.
Die Oberflächen, insbesondere der Schalldämpfer, sind a
b
riebfest auszuführen.
Die Materialeignung ist durch entsprechende Untersuchun
gs
ergebnisse oder Zertifizierungen zubelegen.

Luftdichtheit
Die Luftdichtheit des montierten Systems muss der Dicht
h
eitsklasse C nach DIN EN 12237 bzw.DIN EN 13779
entsprechen und ist durch eine Abnahmemessung nach
DIN EN 12599 nachzuweisen. Der Nachweis ist an
Teilabschnitten in Anwesenheit der Bauleitung
vorzunehmen, solange das Luftleitungssystem
zugänglich ist.

Lagerung
Die Lagerung von Material oder von Werkzeug muß mit der
Bauleitung abgestimmt werden. Im Gebäude können keine
Lagerflächen zur Verfügung gestellt werden.

Schuttbeseitigung
Sämtlicher anfallender Schutt und Demontagematerialien
werden grundsätzlich durch den AN entsorgt.

Elektrische Freischaltung
Für alle Positionen, wenn nicht explizit etwas anderes
in der jeweiligenPosition beschrieben ist,
erfolgt die elektrische Freischaltung und die Demontage
der elektrischenLeitungen bauseits.

Elektroanschlüsse
Die elektrischen Installationen zwischen den
Schaltschränken, den elektrischen Verbrauchern und
externen Schalt-, Regel-, und Steuergeräten sämtlicher
Sanitär-, Heizungs- undLüftungstechnischer Anlagen
erfolgt durch die Elektroinstallationsfirma.

Zum Leistungsumfang des Auftragnehmers gehören:
- Beistellung der erforderlichen Unterlagen und Angaben
 für die Gewerke Gebäudeautomation bzw.
Elektrotechnik. Hierzu gehören Kabelzuglisten mit
Typenbezeichnung, Querschnitt und Adernzahl
sowie Grundrisspläne mit Standortangabe aller vom
Auftragnehmer geliefertenelektrischen Geräte.
Diese Angaben sind rechtzeitig der Elektrofirma und der
Bauleitung zu übergeben, d.h. bei
Montagebeginn oder bei vorhergegangenen Besprechungen
mit dem Auftragnehmer Elektrotechnik.
- Absetzen, Einführen und Auflegen bzw. Anklemmen der
bauseits herangeführtenKabel und
Leitungen an sämtliche durch den Auftragnehmer
gelieferten und montiertenGeräte mit
elektrischen Anschlüssen.
- Auflegungen am Schaltschrank erfolgt bauseits durch
das GewerkGebäudeautomation.

Desweiteren gelten die Angaben in den techischen
Vorbemerkungen.

Die oben aufgeführten Arbeiten sind in die jeweiligen
Positionen miteinzukalkulieren und werden
dem Auftragnehmer nicht gesondert vergütet, wenn keine
seperate LV-Positionvorhanden ist.

Die Montagezeichnungen sind durch den Aufragnehmer vor
Montagebeginne in 2-fach zur Genehmigung durch den
Bauherrn einzureichen.

Hinweis zur Produktangabe
Enthalten Teilleistungen (Positionen) eine vom AG
vorgenommene Produktangabe(Fabrikat/Typ)
mit dem Zusatz "oder gleichwertiger Art" und wird vom
Bieter eine Produktangabeverlangt, so ist
das Fabrikat und die genaue Typenbezeichnung auch dann
anzugeben, wenn  der Bieter das
vorgegebene Fabrikat/Type anbieten will.
Fehlt diese Angabe, ist das Angebot unvollständig und
kann ausgeschlossen werden. Gleiches gilt,
wenn ein Bieter auch im Falle einer gleichwertigen
anderen Fabrikatsangabe dieweitere
Produktangabe "Type" nicht benennt.

Technische Spezifikationen

Soweit im Leistungsverzeichnis auf Technische
Spezifikationen (z.B. nationaleNormen, mit denen
europäische Normen umgesetzt werden, europäische
technische Zulassungen,gemeinsame
technische Spezifikationen, internationale Normen)
Bezug genommen wird, werdenauch ohne den
ausdrücklichen Zusatz "oder gleichwertig", immer
gleichwertige Technische Spezifikationen in
Bezug genommen.

#### Abschnitt 2.1 Abluftanlage mit Zubehör

*Hinweis*
WC-Ablüfter

**2.1.1 Kleinraumventilator ECA 100 ipro B**
Kleinraumventilator ECA 100 ipro B
Ausführung mit Bewegungsmelder
Barrierefreies Produkt, da automatisches Ein- /
Ausschalten über Bewegungssensor.
Alle 4 Betriebsprogramme wählbar.
Reihenfolge der Leistungsstufen erfolgt je nach
gewähltem Betriebsprogramm.
Betrieb ohne Schalter möglich, optional zusätzlich
über separaten Schalter schaltbar.
Keine Einschaltverzögerung.
Nachlaufzeit stufig über leicht zugängliche Taster
einstellbar: 0/8/17/25 min.
Eingestellte Zeit wird mittels LED...'' s während der E
instellung angezeigt.Reichweite des Bewegungsmelders: 5
 m.Horizontaler Erfassungsbereich des Bewegungsmelders:
 100°.Vertikaler Erfassungsbereich des Bewegungsmelder:
 82°.Nicht drehzahlsteuerbar.BetriebsprogrammeEinstellb
ar über Jumper im Gerät.Komfortprogramm (voreingestellt
)Benutzer anwesend: Stufe 1Nachlaufzeit: Stufe 2Nachtpr
ogrammBenutzer anwesend: Stufe 2Nachlaufzeit: Stufe 1Sp
arprogrammBenutzer anwesend: Stufe 1Nachlaufzeit: Stufe
 1PowerprogrammBenutzer anwesend: Stufe 2Nachlaufzeit:
Stufe 2MerkmaleIntelligent programmierter Kleinraumvent
ilator für höchste Ansprüche.2 Leistungsstufen.Verdeckt
e Ansaugung durch Designabdeckung.Zur Entlüftung.VDE-GS
-Zeichen, Ausnahme: ECA 100 ipro RC/RCH.VDE-Zeichen: EC
A 100 RC/RCH.Schutzart IP X5 für Sicherheit im Bad.Schu
tzklasse II.Für Dauerbetrieb geeignet.Thermischer Überl
astungsschutz.Farbe verkehrsweiß ähnlich RAL 9016.Gehäu
se aus schlagfestem Kunststoff.MotorEnergiesparender, r
obuster Motor mit Kugellager, wartungsfrei.Für Dauerbet
rieb geeignet.MontagehinweiseEinfachste Montage, da Abd
eckung leicht mit Werkzeug abnehmbar.Wand- und Deckenmo
ntage möglich.Kompatibel zu ECA Vorgängermodellen DN 10
0, da Befestigungslöcher undKabeleinführung Unterputz a
n der gleichen Stelle.Elektrischer AnschlussElektrische
r Anschluss Unterputz.SicherheitshinweiseAlle ECA 100 i
pro-Geräte im Schutzbereich 1 gemäß DIN VDE 0100-701 ei
nsetzbar.Details siehe Planungshinweise.Technische Date
nArtikel: ECA 100 ipro BAusführung: BewegungsmelderFörd
ervolumen: 78 m³/h / 92 m³/hDrehzahl: 2.100 1/min / 2.5
00 1/minDrehzahlsteuerbar: -Reversierbarkeit: -SEC aver
age: -24,18 kWh/(m²*a)Spannungsart: WechselstromBemessu
ngsspannung: 230 VNetzfrequenz: 50 HzNennleistung: 6 W
/ 8 WIMax: 0,06 ASchutzart: IP X5Netzzuleitung: 3/5 x 1
,5 mm²Reichweite desBewegungsmelders: 5 mHorizontaler Er
fassungsbereichdes Bewegungsmelders: 100 °Vertikaler Erf
assungsbereich desBewegungsmelders: 82 °Einbauort: Decke
 / WandEinbauart: AufputzEinbaulage: beliebigMaterial:
KunststoffFarbe: verkehrsweiß, ähnlich RAL 9016Gewicht:
 0,71 kgKlappe: keineNennweite: 100 mmBreite: 159 mmHöh
e: 159 mmTiefe: 130 mmFördermitteltemperatur bei IMax:
40 °CNachlaufzeit: 0 min / 8 min / 17 min / 25 minSchal
ldruckpegel: 27 dB(A) / 32 dB(A) Abstand 3 m,Freifeldbe
dingungenVerpackungseinheit: 1 StückSortiment: AGTIN (E
AN): 4012799842040Artikelnummer: 0084.0204Hersteller: M
AICOECA 100 ipro B Kleinraumventilatoroder gleichwertig
Fabrikat: '
Typ:

' ... '
Menge: 1,000 St

**2.1.2 Inbetriebnahme Abluftanlage**
Inbetriebnahme Abluftanlage

Inbetriebnahme und Einregulierung der Lüftungsanlage.

Durchführung der erforderlichen Leistungsmessreihen.
- Inbetriebnahme und Leistungsmessung der
regeltechnischen Einrichtungen,
Optimierung und Anpassung der Regelparameter,
Prüfung und Einstellung der Sicherheitseinrichtungen,
Überprüfung der Stromaufnahmen und Drehrichtungen
der Antriebe etc.
- Abgleich des Rohrnetzes.
- Probebetrieb.
- Übergabe an den Betreiber sowie Einweisung des
Bedienpersonals.
Menge: 1,000 psch

#### Abschnitt 2.2 Luftleitungen mit Zubehör

*Hinweis*
Lüftungsrohre

Die Abluft der innenliegenden Küchen und Bäder wird
über Schächte über Dach
geführt.
Als Abluftleitungen werden Wickelfalzrohr/Ovalrohr eing
esetzt.
Die Dachführungen werden bauseist beigestellt. Der
Anschlus an diese ist Sachedes
Auftragnehmers.

Luftleitung als Rundrohr/Wickelfalzrohr/Ovalrohr, mit v
erzinkter
Tragkonstruktion ausRohrschellen, zur
Auflage/Aufhängung des Luftleitungssystemes einschl.
Gewindestangen und
Befestigungsschrauben, ggf. mit Trägerklemmen, mit
zugelassenen
Metallspreizdübeln, mit
schalldämmender Zwischenlage, die Schallreduzierung
muss im Mittel mind. 16 dB
(A) betragen.
Ausführung:

Wickelfalzrohr nach DIN 24145

mit d=63 bis 1250 mm aus sendizmierverzinktem Blech St.
 02 Z 275 nach DIN
59232.
Die Verlegung der Rohre und der lüftungstechnischen
Komponenten hat nach DIN
18379  sowie
nach Herstellerangaben zu erfolgen.
In den Rohrpreis sind sämtliche Aufhänge-,
Befestigungs-, Klein- und
Dichtungsmaterialien mit
einzukalkulieren.
Die Verbindung der Rohre und Formteile ist mit
luftdichten Blechnieten und
Kaltschrumpfband
auszuführen.

Ebenso sind alle Verbindungsnippel, Muffen und
verschließbare Öffnungen für
Luftgeschwindigkeitsmessungen mit einzukalkulieren.

Die Maße zur Bestellung der Rohre sind aufgrund der
Montagezeichnungen und der
auf dem Bau
genommenen Maße zu bestimmen.

Der Auftragnehmer hat sich vor Bestellung der Rohre
über weitere Rohre, Kabel
und sonstige
Hindernisse mit den anderen beteiligten Firmen
abzustimmen. Die vom Planer
gestellte
Ausführungsplanung entbindet ihn hier von nicht.

Die Länge der Rohrleitung wird gemäß VOB Teil C, DIN
18379 über die Mittellinie
der Rohre
einschließlich Bogen-, Form und Verbindungsstücke
gemessen.

Das Verschließen von bestehenden Öffnungen in Kanälen,
zum Verschließen von
nicht mehr
verwendeten Bauteilen, etc wird über die Position
Formteile abgerechnet. Die
Abrechnungsgruppe
ergibt sich entsprechend der größten Abmessung des
Verschlussbleches.

Hinweis:
Staubdichtes Verschließen der bereits montierten
Lüftungskanal-Teilabschnitte
und der montierten
Tagesleistung, gemäß DIN 1946 T4, zur Sauberhaltung des
 Luftverteilnetzes ist
mit
einzukalkulieren und wird nicht gesondert vergütet.

Die Befestigung der Lüftungsleitungen und
Einbauelemente erfolgt an der
Betondecke,  Wänden .
und an Ständerwänden. Dies ist bei der Auswahl der
Befestigungselemente zu
berücksichtigen.

Einschließlich Steckverbinder.

liefern und montieren

Gemäß Plan liefern und montieren.

**2.2.1 Wickelfalzrohr DN 100**
Wickelfalzrohr DN 100

Fabrikat:  Lindab
Typ:  Safe

oder gleichwertig

Fabrikat: .............................................
.

Typ: ..............................................
Menge: 38,000 m

**2.2.2 Wickelfalzrohr DN 125**
Wickelfalzrohr DN 125

Fabrikat:  Lindab
Typ:  Safe

oder gleichwertig

Fabrikat: .............................................
.

Typ: ..............................................
Menge: 33,000 m

**2.2.3 Wickelfalzrohr DN 140**
Wickelfalzrohr DN 140

Fabrikat:  Lindab
Typ:  Safe

oder gleichwertig

Fabrikat: .............................................
.

Typ: ..............................................
Menge: 10,000 m

**2.2.4 Aluflexrohr NW 100**
Aluflexrohr NW 100

Flexibles Lüftungsrohr aus Reinaluminium, 2-lagig nach
DIN 24146, nicht
brennbar gemäß DIN
4102 Klasse A1, temperaturbeständig bis 200°C.

Fabrikat:..............................................
.....

Typ:...................................................
..

komplett liefern und montieren
Menge: 18,000 m

*Hinweis*
Formstücke aus sendzimirverzinktem Blech

mit Doppellippendichtung aus homogenem,
alterungsbeständigem EPDM-Kautschuk,
dauertemperaturbeständig von -30°C bis +100°C.
Drucksicher gegen Über- und Unterdruck bis zu 3000 Pa.
Leckagegarantie für die Dichtheitsklasse A und B nach
Eurovent 2.2 sowie Klasse
I, II und III nach
DIN 24194 einschließlich Befestigungsmaterial als
Zulage, wie nachfolgend
aufgelistet,

komplett liefern und montieren.

**2.2.5 Enddeckel NW 100**
Enddeckel NW 100
Als Kondensatsammler.

komplett liefern und montieren
Menge: 5,000 St

**2.2.6 Enddeckel NW 125**
Enddeckel NW 125
Als Kondensatsammler.

komplett liefern und montieren
Menge: 7,000 St

**2.2.7 Enddeckel NW 140**
Enddeckel NW 140
Als Kondensatsammler.

komplett liefern und montieren
Menge: 1,000 St

*Hinweis*
Umlenkung

in allen Winkelgraden

als Zulage zur Basisposition Wickelfalzrohr

**2.2.8 Umlenkung NW 100**
Umlenkung NW 100

wie vor beschrieben,

komplett liefern und montieren
Menge: 37,000 St

**2.2.9 Umlenkung NW 125**
Umlenkung NW 125

wie vor beschrieben,

komplett liefern und montieren
Menge: 34,000 St

**2.2.10 Umlenkung NW 140**
Umlenkung NW 140

wie vor beschrieben,

komplett liefern und montieren
Menge: 8,000 St

*Hinweis*
Abzweig

als T-Stück oder Sattelstutzen in allen
Abgangsnennweiten als Zulage zur
Basisposition
Wickelfalzrohr

in den folgenden Positionen ist jeweils die größte
Dimension angegeben; Abgängegleich oder
reduziert.

**2.2.11 Abzweig NW 100**
Abzweig NW 100

wie vor beschrieben,

komplett liefern und montieren
Menge: 5,000 St

**2.2.12 Abzweig NW 125**
Abzweig NW 125

wie vor beschrieben,

komplett liefern und montieren
Menge: 12,000 St

**2.2.13 Abzweig NW 140**
Abzweig NW 140

wie vor beschrieben,

komplett liefern und montieren
Menge: 4,000 St

*Hinweis*
Reduzierung

in allen Übergangsnennweiten als Zulage zur
Basisposition Wickelfalzrohr.

**2.2.14 Reduzierung NW 140**
Reduzierung NW 140

wie vor beschrieben,
Reduzierung auf alle Übergangsnennweiten,

komplett liefern und montieren
Menge: 2,000 St

*Hinweis*
Steckverbinder

als Zulage zur Basisposition Wickelfalzrohr.

**2.2.15 Steckverbinder NW 100**
Steckverbinder NW 100

wie vor beschrieben,

komplett liefern und montieren
Menge: 47,000 St

**2.2.16 Steckverbinder NW 125**
Steckverbinder NW 125

wie vor beschrieben,

komplett liefern und montieren
Menge: 31,000 St

**2.2.17 Steckverbinder NW 140**
Steckverbinder NW 140

wie vor beschrieben,

komplett liefern und montieren
Menge: 6,000 St

*Hinweis*
Brandschutz

zwischen den Wohneinheiten

**2.2.18 TS18 TopSchott DN 100**
TS18 TopSchott DN 100
Wartungsfreies TopSchott zum Einbau in, auf und unter
Geschossdecken aus Beton oder Decken F30 und F90 mit
Holzbalken. Zum Einbau in, an und entfernt von
feuerwiderstandsfähig klassifizierten Schächten oder
vertikalen Lüftungsleitungen. Für Abluft und Zuluft in
Lüftungsanlagen in der Art von DIN 18017-3 in Gebäuden
aller Art und Nutzung. Für Einzelentlüftungsgeräte,
Zentrallüftungsanlagen, zur Grundlüftung von
Wohnungsküchen, für Wrasenabzugshauben und
Dunstabzugshauben und für Wohnungsabstellräume.
Kehrfähiges Gehäuse aus Stahl, innen und außen mit
gesinterter Epoxidharz-Pulverbeschichtung, mit
druckverlustfreiem, zu 100% offenem Querschnitt ohne
seitliche Einschnürungen oder Erweiterungen. Mit
vollständig gekapselten, thermisch schließenden,
scharnierlosen Absperrelementen. Feuerwiderstandsdauer
90 Minuten.

Größe DN 100 mm

Fabrikat: WILDEBOER

Typ: TS18 TopSchott

Zulassung: DIBt Z 41.3 - 556

VKF Nr. 14204

oder gleichwertig

Fabrikat: .............................................
.

Typ: ..............................................
Menge: 9,000 St

**2.2.19 TS18 TopSchott DN 125**
TS18 TopSchott DN 125
Wartungsfreies TopSchott zum Einbau in, auf und unter
Geschossdecken aus Beton oder Decken F30 und F90 mit
Holzbalken. Zum Einbau in, an und entfernt von
feuerwiderstandsfähig klassifizierten Schächten oder
vertikalen Lüftungsleitungen. Für Abluft und Zuluft in
Lüftungsanlagen in der Art von DIN 18017-3 in Gebäuden
aller Art und Nutzung. Für Einzelentlüftungsgeräte,
Zentrallüftungsanlagen, zur Grundlüftung von
Wohnungsküchen, für Wrasenabzugshauben und
Dunstabzugshauben und für Wohnungsabstellräume.
Kehrfähiges Gehäuse aus Stahl, innen und außen mit
gesinterter Epoxidharz-Pulverbeschichtung, mit
druckverlustfreiem, zu 100% offenem Querschnitt ohne
seitliche Einschnürungen oder Erweiterungen. Mit
vollständig gekapselten, thermisch schließenden,
scharnierlosen Absperrelementen. Feuerwiderstandsdauer
90 Minuten.

Größe DN 125 mm

Fabrikat: WILDEBOER

Typ: TS18 TopSchott

Zulassung: DIBt Z 41.3 - 556

VKF Nr. 14204

oder gleichwertig

Fabrikat: .............................................
.

Typ: ..............................................
Menge: 10,000 St

**2.2.20 TS18 TopSchott DN 140**
TS18 TopSchott DN 140
Wartungsfreies TopSchott zum Einbau in, auf und unter
Geschossdecken aus Beton oder Decken F30 und F90 mit
Holzbalken. Zum Einbau in, an und entfernt von
feuerwiderstandsfähig klassifizierten Schächten oder
vertikalen Lüftungsleitungen. Für Abluft und Zuluft in
Lüftungsanlagen in der Art von DIN 18017-3 in Gebäuden
aller Art und Nutzung. Für Einzelentlüftungsgeräte,
Zentrallüftungsanlagen, zur Grundlüftung von
Wohnungsküchen, für Wrasenabzugshauben und
Dunstabzugshauben und für Wohnungsabstellräume.
Kehrfähiges Gehäuse aus Stahl, innen und außen mit
gesinterter Epoxidharz-Pulverbeschichtung, mit
druckverlustfreiem, zu 100% offenem Querschnitt ohne
seitliche Einschnürungen oder Erweiterungen. Mit
vollständig gekapselten, thermisch schließenden,
scharnierlosen Absperrelementen. Feuerwiderstandsdauer
90 Minuten.

Größe DN 140 mm

Fabrikat: WILDEBOER

Typ: TS18 TopSchott

Zulassung: DIBt Z 41.3 - 556

VKF Nr. 14204

oder gleichwertig

Fabrikat: .............................................
.

Typ: ..............................................
Menge: 3,000 St

**2.2.21 RSG RM 125 Rauchschutzgehäuse ohne Anschlussstutzen**
RSG RM 125 Rauchschutzgehäuse ohne Anschlussstutzen

Gehäuse um 360° drehbar aus Stahlblech mit
integrierter Rauchsperre, zur Verhinderung der
Rauchübertragung in andere (darunterliegende)
Geschosse nach Auslösung.

In der Hauptleitung oben Stutzen mit Dichtlippe und
unten Stutzen mit zusätzlicher Anschlagdichtung zur
Kompensation der Längenausdehnung im Brandfall bis zu
4 m Geschosshöhe

Ohne Anschlussstutzen

Hauptleitung DN 125 mm

Positionierung in der Hauptleitung unterhalb vom T-
Stück

Fabrikat: Aereco GmbH
Rudolf - Diesel - Straße 2a
65719 Hofheim - Wallau
Tel.: 06122 - 92 76 830
Fax: 06122 - 92 76 890
E-Mail: info@aereco.de
Http://www.aereco.de

Einschließlich aller Hilfsmaterialien, Nebenleistungen
und montieren.
Menge: 5,000 St

**2.2.22 RSG RM 140 Rauchschutzgehäuse ohne Anschlussstutzen**
RSG RM 140 Rauchschutzgehäuse ohne Anschlussstutzen

Gehäuse um 360° drehbar aus Stahlblech mit
integrierter Rauchsperre, zur Verhinderung der
Rauchübertragung in andere (darunterliegende)
Geschosse nach Auslösung.

In der Hauptleitung oben Stutzen mit Dichtlippe und
unten Stutzen mit zusätzlicher Anschlagdichtung zur
Kompensation der Längenausdehnung im Brandfall bis zu
4 m Geschosshöhe

Ohne Anschlussstutzen

Hauptleitung DN 140 mm

Positionierung in der Hauptleitung unterhalb vom T-
Stück

Fabrikat: Aereco GmbH
Rudolf - Diesel - Straße 2a
65719 Hofheim - Wallau
Tel.: 06122 - 92 76 830
Fax: 06122 - 92 76 890
E-Mail: info@aereco.de
Http://www.aereco.de

Einschließlich aller Hilfsmaterialien, Nebenleistungen
und montieren.

oder gleichwertig

Fabrikat: .............................................
.

Typ: ..............................................
Menge: 1,000 St

*Hinweis*
Schalldämpfer

zwischen den Wohneinheiten

**2.2.23 Telefonieschalldämpfer DN 100**
Telefonieschalldämpfer DN 100

wie vor beschrieben, jedoch

Schallschutzpackung:
- 25 mm von DN 100 bis DN 250

Länge 1.000 mm

DN 100

Einschließlich aller Hilfsmaterialien, Nebenleistungen
und montieren.
Menge: 1,000 St

**2.2.24 Telefonieschalldämpfer DN 125**
Telefonieschalldämpfer DN 125

bestehend aus:
- einem Außenrohr
- einem perforierten Innenrohr
- zwei Endkappen aus verzinktem Blech.
Schallschutzpackung im Zwischenraum bestehend aus
schallabsorbierender Mineralwolle (DIN 4102 Kl. A1)
Verhinderung des Eintrags von Mineralwollfasern durch
eine Zwischenlage aus Polyesterflies bis DN 250 mit
festen Anschlussenden, ab DN 315 lose beigelegt

Anschlußstutzen mit Dichtlippe

Schallschutzpackung:
- 25 mm von DN 100 bis DN 250

Länge 1.000 mm

DN 125

Einschließlich aller Hilfsmaterialien, Nebenleistungen
und montieren.
Menge: 7,000 St

**2.2.25 Abluftventil DN 100**
Abluftventil DN 100
Tellerventil zur Entlüftung.
Abdichtung durch Schaumstoffring.
Stufenlose regulierung des Luftstroms durch drehbaren
Ventilteller.
Einfach Montage mit Einbauring und Klemmfedern

Technische Daten:
Einbauort: Decke/Wand
Geeignet für Nennweite: 100 mm
Material: verzinktem Stahblech, pulverbeschichtet weiss

liefern und montieren
Menge: 18,000 St

*Hinweis*
Dämmung Raumlufttechnik

**2.2.26 Wärmedämmung 30 mm**
Wärmedämmung an runden Lüftungsrohren und Formteile

gemäß Leitbeschreibung "Wärmedämmung"

Dämmdicke: 30 mm

Komplett liefern und montieren.
Menge: 120,000 m2

**2.2.27 Sonderbefestigungen**
Sonderbefestigungen aus verzinktem
Stahl und Schraubkonstruktionen für Befestigungen,
Abdeckungen und Geräteunterstützungen.
Die erforderlichen Kleinmaterialien, wie
Schrauben, Muttern und
Unterlegscheibensind in den kg-Preisen
miteinzurechnen, ebenso das Bohren von
Befestigungsteilen.
Die Gewichtsbestimmung erfolgt nach den
Gewichtsangaben pro lfm in den entsprechenden
DIN-Blättern oder Lieferantenunterlagen.
Menge: 50,000 kg

#### Abschnitt 2.3 Sonstige Leistungen

**2.3.1 Demontage Wickelfalzrohre mit Zubehör**
Demontage Wickelfalzrohre mit Zubehör

Wickelfalzrohre mit Zubehär wie Tellerventile und
Gitter demontieren, trennen und nach
Werkstoffen sortieren.
Auf - und Abladen sowie fachgerechte Entsorgung
mit Entsorgungsnachweis.

Arbeitshöhe bis 3,5 m

Folgende Türmaße sind zum Ausbringen
der demontierten Bauteile, zu berücksichtigen:
Tür Technikraum:
Höhe: 2,0 m
Breite: 1,5 m

Tür Aussen:
Höhe: 2,1 m
Breite: 1,8 m

Material: Wickelfalzrohr
Dimension: 100 bis 160 mm
Menge: 120,000 m

**2.3.2 Kabelliste**
Erstellen einer Kabelliste für das
Gewerk Lüftung für die ausführende Regelungs- bzw.
Elektrofirma mit Angaben der Kabelanzahl, Kabelführung,
Verlegeortetc.

Die Zuleitungen werden nach der Kabelzugliste vom
Elektriker verlegt.
Das Auflegen selbst, an die vom AN gelieferten
Komponeneten
ist Sache des Auftragnehmers.
Menge: 1,000 psch

*Hinweis*
Hinweistext Kernbohrungen

Kernbohrungen als Trockenbohrungen ausführen bzw.
Wasser muss direkt abgesaugt werden.

Es ist sorgfältig und sauber zu arbeiten!

**2.3.3 Kernbohrung Betondecke 130 mm**
Kernbohrung Betondecke 130 mm
Kernbohrung durch Betondecke.

Inkl. Stahlzuschläge

bis 130 mm

Bohrtiefe bis 35 cm.

inkl. Entsorgung Bauschutt
Menge: 9,000 St

**2.3.4 Kernbohrung Betondecke 160 mm**
Kernbohrung Betondecke 160 mm
Kernbohrung durch Betondecke.

Inkl. Stahlzuschläge

bis 160 mm

Bohrtiefe bis 25 cm.

inkl. Entsorgung Bauschutt
Menge: 10,000 St

**2.3.5 Kernbohrung Betondecke 200 mm**
Kernbohrung Betondecke 200 mm
Kernbohrung durch Betondecke.

Inkl. Stahlzuschläge

bis 200 mm

Bohrtiefe bis 25 cm.

inkl. Entsorgung Bauschutt
Menge: 3,000 St

**2.3.6 Einmörtelung Deckenschott**
Einmörtelung Deckenschott

fachgerechtes Einmörteln von Deckenschotts

Spaltbreite ca. 20 mm
Deckenstärke ca. 250 mm

Liefern und fachgerecht montieren.
Menge: 22,000 St

### Bereich 3 Stundenlohnarbeiten

*Hinweis*
Stundenlohnarbeiten

Für Stundenlohnarbeiten gelten die Ausführungen der
Zusätzlichen
Vertragsbedingungen (ZVB)
des Aufgraggebers.

Stundenlohnzettel müssen eindeutig erkennbar sein.

- Vor- und Zuname
- Beruf
- Lohngruppe laut Tarif
- Arbeitsleistung nach Zeit, Ort und Dauer
- Verbrauch von Baustoffen
- Benutzung von Maschinen mit genauer Leistungsangabe
nach Zeit, Ort und Dauer

Die vom Auftragnehmer oder seinem Bevollmächtigten
unterschriebenen
Stundenzettel müssen für
jede Kalendertag getrennt ausgestellt sein und sind in
der Regel wöchentlich
der Bauleitung in
doppelter Fertigung zur Anerkennung vorzulegen.

Bei Stundenverrechnungssätzen handelt es sich um
Baustellenlöhne nach VOB/B §
15 bzw. VOL/
B §16 einschl. Unternehmerzuschlag,
Sozialkassenbeitrag, Vermögensbildung,
Lohnnebenkosten
usw. DieLohnnebenkosten beinhalten auch Auslösung und
die KOsten und Zieten für
An- und
Rückreise, der auf der Baustelle beschäftigten
Arbeitnehmer.

Die Vorlage der Stunden-/ und Arbeitsberichte hat
wöchentlich zu erfolgen.

**3.1 Obermonteur Heizung**
*** Stundenlohnarbeiten
Menge: 24,000 h

**3.2 Monteur Heizung**
*** Stundenlohnarbeiten
Menge: 24,000 h

**3.3 Monteur Lüftung**
*** Stundenlohnarbeiten
Menge: 16,000 h

USt %: 19,00
